# MEJORA DE INSTALACIÓN ALUMBRADO EXTERIOR - MUELLE DEL ARENAL

- Propiedad del archivo: CYPE INGENIEROS, S.A.
- Formato: FIEBDC-3/2004
- Programa: ARQUIMEDES
- Tipo: presupuesto
- Comentario: Presupuesto
- Fecha de los precios: 05/11/2019
- Divisa: EUR
- Gastos generales: 13 %
- Beneficio industrial: 6 %
- IVA: 21 %
- Código: PROYECTO_ARENAL_V03 (01/12/2018)
Importe: 197474.46

## 00 Instalación nueva torre 25 m (12/07/2019)
Importe: 32518.07

### 00.01 Trabajos previos y demoliciones (03/11/2019)
Importe: 226.98

**DMX030_1** m² Demolición de pavimento
36.55 m² × 6.21 = 226.98
Demolición de pavimento de hormigón o de aglomerado asfáltico de 25/30 cm de espesor, por medios mecánicos, con retroexcavadora con martillo rompedor, incluso corte de pavimento con cortadora y cualquier otra herramienta o maquinaria precisa. Incluye la p.p. de la demolición de cunetas, sumideros, pozos, arquetas, desmontaje de tuberías, rejillas, pates, tapas, cercos, bolardos y toda clase de piezas especiales existentes, desescombro, carga y transporte de material demolido a vertedero y/o gestor autorizado con canon de vertido y gestión de residuos, s/RD 105/2008, y todos los medios auxiliares, maquinaria y medios de transporte necesarios para la correcta ejecución de los trabajos. Totalmente terminada.

| Código | Ud | Descripción | Rendimiento | Precio | Importe |
|---|---|---|---|---|---|
| mq01exn050c | h | Retroexcavadora sobre neumáticos, de 85 kW, con martillo rompedor. (maquinaria) | 0.018 | 64.84 | 1.17 |
| mq01ret010 | h | Miniretrocargadora sobre neumáticos de 15 kW. (maquinaria) | 0.009 | 40.85 | 0.37 |
| mq11eqc010 | h | Cortadora de pavimento con arranque, desplazamiento y regulación del disco de corte manuales. (maquinaria) | 0.005 | 36.84 | 0.18 |
| ACE010_1.3 | m³ | Canon de escombros a vertedero | 1 | 0.9 | 0.90 |
| mo020 | h | Oficial 1ª construcción. (mano de obra) | 0.1 | 17.99 | 1.80 |
| mo113 | h | Peón ordinario construcción. (mano de obra) | 0.1 | 16.73 | 1.67 |
| % | % | Medios auxiliares (s. total) (09/07/2019) | 2 % | 6.09 | 0.12 |
|  |  | Total |  |  | 6.21 |

| Medición | Uds. | Largo | Ancho | Parcial |
|---|---|---|---|---|
| Zapata Torre 11 | 1 | 5.000 | 5.000 | 25.000 |
| Canalización desde torre 1 hasta arqueta galería servicio | 1 | 21.000 | 0.550 | 11.550 |
| Total |  |  |  | 36.55 |

### 00.02 Movimiento de tierras (03/11/2019)
Importe: 1626.43

**ACE010_1** m³ Excavación de zanjas, pozos y cimientos
72.318 m³ × 22.49 = 1626.43
Excavación en zanjas, pozos y cimientos, en todo tipo de terreno, excepto roca, con medios mecánicos, incluso ayuda manual, acopio lateral al borde de la misma, agotamiento, entibación, corte de pavimento, martillo rompedor hidráulico, así como compactación de fondo de excavación hasta alcanzar una densidad seca no inferior al 95% de la máxima obtenida en el ensayo Proctor Modificado. Se incluye la retirada, limpieza, carga y transporte a vertedero y/o entrega a gestor autorizado de todos los residuos y productos sobrantes de naturaleza pétrea, no pétrea y potencialmente peligrosa, tierras, hormigón, etc., gastos y canon incluidos; instalación de contenedores, todo ello s/normativa vigente de aplicación, así como todos los medios auxiliares, maquinaria y medios de transporte necesarios para la correcta ejecución de los trabajos. Totalmente terminada.

| Código | Ud | Descripción | Rendimiento | Precio | Importe |
|---|---|---|---|---|---|
| mt08ett020d | m² | Módulo metálico, compuesto por paneles de chapa de acero y codales extensibles, para apuntalamiento y entibación de excavaciones de hasta 3 m de profundidad y entre 1 y 2 m de anchura. (material) | 0.005 | 241.28 | 1.21 |
| mq01ret020b | h | Retrocargadora sobre neumáticos, de 70 kW. (maquinaria) | 0.322 | 36.85 | 11.87 |
| ACE010_1.1 | h | Martillo demoledor hidráulico 1000 kg (maquinaria) | 0.03 | 11.5 | 0.35 |
| mq12bau030b | h | Bomba autoaspirante eléctrica de aguas limpias alta presión, de 3 kW, para un caudal de 30 m³/h. (maquinaria) | 0.05 | 2.23 | 0.11 |
| ACE010_1.2 | h | Camión basculante 14t (maquinaria) | 0.03 | 36.7 | 1.10 |
| ACE010_1.4 | h | Pisón vibrante (maquinaria) | 0.02 | 2.36 | 0.05 |
| ACE010_1.5 | h | Cisterna de agua s/camión 10.000l (maquinaria) | 0.002 | 25.8 | 0.05 |
| ACE010_1.3 | m³ | Canon de escombros a vertedero | 1 | 0.9 | 0.90 |
| mo020 | h | Oficial 1ª construcción. | 0.098 | 17.99 | 1.76 |
| mo113 | h | Peón ordinario construcción. | 0.304 | 16.73 | 5.09 |
|  |  | Total |  |  | 22.49 |

| Medición | Uds. | Largo | Ancho | Alto | Parcial |
|---|---|---|---|---|---|
| Zapata torre 11 | 1 | 5.000 | 5.000 | 2.500 | 62.500 |
| Canalización desde torre 1 hasta arqueta galería servicio | 1 | 21.000 | 0.550 | 0.850 | 9.818 |
| Total |  |  |  |  | 72.318 |

### 00.03 Cimentación
Importe: 4411.19

**CHH005** m³ Hormigón de limpieza
0.9 m³ × 72.1 = 64.89
Hormigón HL-150/B/20, fabricado en central y vertido desde camión, para formación de capa de hormigón de limpieza y nivelado de fondos de cimentación, en el fondo de la excavación previamente realizada.
Incluye: Replanteo. Colocación de toques y/o formación de maestras. Vertido y compactación del hormigón. Coronación y enrase del hormigón.

| Código | Ud | Descripción | Rendimiento | Precio | Importe |
|---|---|---|---|---|---|
| mt10hmf011fb | m³ | Hormigón de limpieza HL-150/B/20, fabricado en central. (material) | 1.05 | 63.49 | 66.66 |
| mo045 | h | Oficial 1ª estructurista, en trabajos de puesta en obra del hormigón. (mano de obra) | 0.074 | 18.8 | 1.39 |
| mo092 | h | Ayudante estructurista, en trabajos de puesta en obra del hormigón. (mano de obra) | 0.147 | 17.96 | 2.64 |
| % | % | Medios auxiliares (s. total) | 2 % | 70.69 | 1.41 |
|  |  | Total |  |  | 72.1 |

| Medición | Uds. | Largo | Ancho | Alto | Parcial |
|---|---|---|---|---|---|
| Torre 11 | 1 | 3.000 | 3.000 | 0.100 | 0.900 |
| Total |  |  |  |  | 0.9 |

**CSZ015_1** m³ Cimentación para torre de alumbrado de 25 m
1 m³ × 4346.3 = 4346.30
Zapata de cimentación de hormigón en masa, realizada con hormigón HM-30/P/20/I+Qb fabricado en central y vertido desde camión. Vertido y compactación del hormigón. Coronación y enrase. Curado del hormigón. 12 Pernos de anclaje de métrica mínima M33x1500mm para fijación de la torre recuperada con tuercas y arandelas de acero, totalmente terminada según detalles de fabricante de la columna. Codo de acometida en tubo de polietileno de 100 mm desde arqueta a cuadro de torre y desde cuadro hasta columna según planos. Encofrados, desencofrados, materiales, medios auxiliares, pequeño material, sellado de tubos de entrada con pasta de espuma de poliuretano, maquinaria, nivelación, carga y transporte de materiales sobrantes a vertedero o gestor autorizado, canon incluido, así como las medidas de protección para la correcta realización de los trabajos. Totalmente terminada.

| Código | Ud | Descripción | Rendimiento | Precio | Importe |
|---|---|---|---|---|---|
| mo003 | h | Oficial 1ª electricista. (mano de obra) | 1 | 18.52 | 18.52 |
| mo102 | h | Ayudante electricista. (mano de obra) | 1 | 17.17 | 17.17 |
| mo045 | h | Oficial 1ª estructurista, en trabajos de puesta en obra del hormigón. | 3 | 18.8 | 56.40 |
| mo092 | h | Ayudante estructurista, en trabajos de puesta en obra del hormigón. | 3 | 17.96 | 53.88 |
| mt35aia080af_1 | m | Tubo curvable, suministrado en rollo, de polietileno de doble pared (interior lisa y exterior corrugada), de color naranja, de 110 mm de diámetro nominal, para canalización enterrada, resistencia a la compresión 250 N, con grado de protección IP549 según UNE 20324, con hilo guía incorporado. Según UNE-EN 61386-1, UNE-EN 61386-22 y UNE-EN 50086-2-4. (material) | 4.2 | 2.56 | 10.75 |
| mt10hmf010kn_1 | m³ | Hormigón HM-30/P/20/I+Qb, fabricado en central, con cemento SR. (material) | 29.7 | 97.79 | 2904.36 |
| mt08eme040_1 | m² | Encofrado metálico y desencofrado. (material) | 36 | 31 | 1116.00 |
| perno | Ud | Perno anclaje M33x1500 (material; 18/11/2019) | 12 | 7 | 84.00 |
| % | % | Medios auxiliares (s. total) | 2 % | 4261.08 | 85.22 |
|  |  | Total |  |  | 4346.3 |

### 00.04 Alumbrado (03/11/2019)
Importe: 24804.19

**IEO010b_1** m Suministro e instalación enterrada de canalización de doble tubo curvable
21 m × 16.24 = 341.04
Suministro e instalación enterrada de canalización de doble tubo curvable, suministrado en rollo, de polietileno de doble pared (interior lisa y exterior corrugada), de color naranja, de 110 mm de diámetro nominal, resistencia a la compresión 250 N, colocado sobre solera de 5 cm de espesor y posterior relleno con el mismo hormigón HM-30/P/20/I+Qb hasta 10 cm por encima de la generatriz superior de la tubería. Incluso cinta de señalización.
Incluye: Replanteo. Ejecución de la solera de hormigón para asiento del tubo. Colocación del tubo. Colocación de la cinta de señalización. Ejecución del relleno envolvente de hormigón.

| Código | Ud | Descripción | Rendimiento | Precio | Importe |
|---|---|---|---|---|---|
| mt10hmf010kn_1 | m³ | Hormigón HM-30/P/20/I+Qb, fabricado en central, con cemento SR. | 0.068 | 97.79 | 6.65 |
| mt35aia080af_1 | m | Tubo curvable, suministrado en rollo, de polietileno de doble pared (interior lisa y exterior corrugada), de color naranja, de 110 mm de diámetro nominal, para canalización enterrada, resistencia a la compresión 250 N, con grado de protección IP549 según UNE 20324, con hilo guía incorporado. Según UNE-EN 61386-1, UNE-EN 61386-22 y UNE-EN 50086-2-4. | 2 | 2.56 | 5.12 |
| mt35www030 | m | Cinta de señalización de polietileno, de 150 mm de anchura, color amarillo, con la inscripción "¡ATENCIÓN! DEBAJO HAY CABLES ELÉCTRICOS" y triángulo de riesgo eléctrico. (material) | 2 | 0.25 | 0.50 |
| mo020 | h | Oficial 1ª construcción. | 0.052 | 17.99 | 0.94 |
| mo113 | h | Peón ordinario construcción. | 0.052 | 16.73 | 0.87 |
| mo003 | h | Oficial 1ª electricista. | 0.064 | 18.52 | 1.19 |
| mo102 | h | Ayudante electricista. | 0.038 | 17.17 | 0.65 |
| % | % | Medios auxiliares (s. total) | 2 % | 15.92 | 0.32 |
|  |  | Total |  |  | 16.24 |

| Medición | Uds. | Largo | Parcial |
|---|---|---|---|
| Canalización desde torre 1 hasta arqueta galería servicio | 1 | 21.000 | 21.000 |
| Total |  |  | 21 |

**IEP010_1** Ud Piqueta toma de tierra
1 Ud × 76.89 = 76.89
Suministro e instalación de toma de tierra, compuesta por electrodo para red de toma de tierra de acero cobreado con 300 pm, de 2 m de longitud y 20 mm de diámetro, i/ replanteo, hincado del electrodo en el terreno, conexión del electrodo con la línea de enlace mediante grapa abarcón, relleno con tierras de la propia excavación o de aporte y aditivos para disminuir la resistividad del terreno y conexionado a la red de tierra. Incluso pequeño material,
cable de cobre de 35 mm2 para conexión a la toma de tierra unido mediante soldadura aluminotérmica, bomas de conexión, medios auxiliares, maquinaria, materiales, carga y transporte de materiales sobrantes a vertedero o gestor autorizado, canon incluido, así como las pruebas de servicio por la empresa instaladora y medidas de protección necesarias para la correcta ejecución de los trabajos.
Totalmente montada y en funcionamiento.

| Código | Ud | Descripción | Rendimiento | Precio | Importe |
|---|---|---|---|---|---|
| mt35ttc010b | m | Conductor de cobre desnudo, de 35 mm². (material) | 5 | 2.81 | 14.05 |
| mt35tte010b | Ud | Electrodo para red de toma de tierra cobreado con 300 µm, fabricado en acero, de 15 mm de diámetro y 2 m de longitud. (material) | 1 | 18 | 18.00 |
| mt35tts010b | Ud | Soldadura aluminotérmica del cable conductor a redondo. (material) | 1 | 4.13 | 4.13 |
| mt35tta020 | Ud | Punto de separación pica-cable formado por cruceta en la cabeza del electrodo de la pica y pletina de 50x30x7 mm, para facilitar la soldadura aluminotérmica. (material) | 1 | 15.46 | 15.46 |
| mt35www020 | Ud | Material auxiliar para instalaciones de toma de tierra. (material) | 1 | 1.15 | 1.15 |
| mo003 | h | Oficial 1ª electricista. | 0.633 | 18.52 | 11.72 |
| mo102 | h | Ayudante electricista. | 0.633 | 17.17 | 10.87 |
| % | % | Medios auxiliares (s. total) | 2 % | 75.38 | 1.51 |
|  |  | Total |  |  | 76.89 |

**T03** Ud Torre 25 m con corona móvil hasta 9 proyectores en 360º (instalación equipo recuperado en nuevo emplazamiento) (12/07/2019)
1 Ud × 2045.02 = 2045.02
Instalación de torre de gran altura de 25 m de sección troncopiramidal construida en chapa de acero al carbono, incluyendo corona móvil para la instalación de hasta 9 proyectores, anclaje a zapata de hormigón (sin incluir ésta), replanteo y montaje incluyendo de medios auxiliares de elevación y transporte, nivelación, aplomado, fijaciones, pequeño material y conexionado, totalmente montada, instalada y funcionando.
Incluye: trabajos de inspección y mantenimiento de la torre recuperada.

| Código | Ud | Descripción | Rendimiento | Precio | Importe |
|---|---|---|---|---|---|
| mo003 | h | Oficial 1ª electricista. | 6 | 18.52 | 111.12 |
| mo102 | h | Ayudante electricista. | 6 | 17.17 | 103.02 |
| mo046_1 | h | Oficial 1ª montador. (mano de obra) | 8 | 18.8 | 150.40 |
| mo093_1 | h | Ayudante montador. (mano de obra) | 8 | 17.96 | 143.68 |
| T02 | PA | Inspección y mantenimiento torre recuperada (30/10/2019) | 1 | 450 | 450.00 |
| mq07gte010c_1 | h | Grúa autopropulsada de brazo telescópico con una capacidad de elevación de 30 t y 30 m de altura máxima de trabajo. (maquinaria) | 8 | 66.84 | 534.72 |
| mq04cag010c_1 | h | Camión con grúa (maquinaria) | 8 | 58.44 | 467.52 |
| caja | Ud | Caja de conexión y protección para columnas (material; 10/12/2019) | 1 | 25 | 25.00 |
| % | % | Medios auxiliares (s. total) | 3 % | 1985.46 | 59.56 |
|  |  | Total |  |  | 2045.02 |

**CM001** Ud Cuadro de mando torre (31/10/2019)
1 Ud × 1406.8 = 1406.80
Suministro e instalación de cuadro de mando para control de 8 proyectores de iluminación, armario estanco IP66, puerta con cerradura, tapa, rail DIN, fabricado en poliéster reforzado con fibra de vidrio con protección UV de dimensiones 500x400x200 mm, cerradura, montada sobre pedestal, con los elementos de protección y mando necesarios, 1 protección de corte general de 4x40A, 1 diferencial de 4x40A/300mA, 3 protecciones magnetotérmicas de 1x16A para proyectores, 1 protección magnetotermica de 4x16A para toma trifásica estanca 3P+N+T y toma monofásica 2P+T, así como huecos en la misma cantidad instalada para una posible ampliación de instrumentos futuros, realizados según esquema unifilar en el capítulo planos.
Incluye: ayudas de albañilería, cableado, conexiones, protecciones térmicas y diferenciales recogidas en esquema unifilar en apartado planos; construida según REBT.

| Código | Ud | Descripción | Rendimiento | Precio | Importe |
|---|---|---|---|---|---|
| CM001_02 | Ud | Armario poliester y pedestal (material; 31/10/2019) | 1 | 225 | 225.00 |
| mt35cgm021bbeadb | Ud | Interruptor automático magnetotérmico, de 4 módulos, tetrapolar (4P), con 6 kA de poder de corte, de 40 A de intensidad nominal, curva C, incluso accesorios de montaje. Según UNE-EN 60898 y UNE-EN 60947-2. (material; 31/10/2019) | 1 | 364.5 | 364.50 |
| U30IA028 | Ud | Diferencial 40A/4P/30mA,F364/40/0,03 ABB (material) | 1 | 212.03 | 212.03 |
| mt35cgm021bbead_1 | Ud | Interruptor automático magnetotérmico, de 4 módulos, tetrapolar (4P), con 6 kA de poder de corte, de 16 A de intensidad nominal, curva C, incluso accesorios de montaje. Según UNE-EN 60898 y UNE-EN 60947-2. (material) | 1 | 276.4 | 276.40 |
| mt35cgm021bbeadc_1 | Ud | Interruptor automático magnetotérmico, de 1 módulos, unipolar (1P), con 6 kA de poder de corte, de 16 A de intensidad nominal, curva C, incluso accesorios de montaje. Según UNE-EN 60898 y UNE-EN 60947-2. (material; 31/10/2019) | 3 | 55.65 | 166.95 |
| CM001_01b | Ud | Base Cetac 3P+N+T estanca (material; 31/10/2019) | 1 | 10.1 | 10.10 |
| CM001_01 | Ud | Base Cetac 2P+T estanca (material; 31/10/2019) | 1 | 6.15 | 6.15 |
| mt35www010 | Ud | Material auxiliar para instalaciones eléctricas. (material) | 10 | 1.48 | 14.80 |
| mo003 | h | Oficial 1ª electricista. | 3 | 18.52 | 55.56 |
| mo102 | h | Ayudante electricista. | 2 | 17.17 | 34.34 |
| % | % | Medios auxiliares (s. total) | 3 % | 1365.83 | 40.97 |
|  |  | Total |  |  | 1406.8 |

**IEH010** m Cable unipolar RZ1-K (AS) 70 mm²
300 m × 12.15 = 3645.00
Cable unipolar RZ1-K (AS), siendo su tensión asignada de 0,6/1 kV, reacción al fuego clase Cca-s1b,d1,a1, con conductor de cobre clase 5 (-K) de 70 mm² de sección, con aislamiento de polietileno reticulado (R) y cubierta de compuesto termoplástico a base de poliolefina libre de halógenos con baja emisión de humos y gases corrosivos (Z1). Incluso p/p de accesorios y elementos de sujeción. Totalmente montado, conexionado y probado.
Incluye: Tendido del cable. Conexionado.

| Código | Ud | Descripción | Rendimiento | Precio | Importe |
|---|---|---|---|---|---|
| mt35cun010k1 | m | Cable unipolar RZ1-K (AS), siendo su tensión asignada de 0,6/1 kV, reacción al fuego clase Cca-s1b,d1,a1 según UNE-EN 50575, con conductor de cobre clase 5 (-K) de 70 mm² de sección, con aislamiento de polietileno reticulado (R) y cubierta de compuesto termoplástico a base de poliolefina libre de halógenos con baja emisión de humos y gases corrosivos (Z1). Según UNE 21123-4. (material) | 1 | 8.77 | 8.77 |
| mo003 | h | Oficial 1ª electricista. | 0.088 | 18.52 | 1.63 |
| mo102 | h | Ayudante electricista. | 0.088 | 17.17 | 1.51 |
| % | % | Medios auxiliares (s. total) | 2 % | 11.91 | 0.24 |
|  |  | Total |  |  | 12.15 |

| Medición | Uds. | Largo | Parcial |
|---|---|---|---|
| Torre 11 | 3 | 100.000 | 300.000 |
| Total |  |  | 300 |

**IEH010b** m Cable unipolar RZ1-K (AS) 35 mm²
200 m × 6.95 = 1390.00
Cable unipolar RZ1-K (AS), siendo su tensión asignada de 0,6/1 kV, reacción al fuego clase Cca-s1b,d1,a1, con conductor de cobre clase 5 (-K) de 35 mm² de sección, con aislamiento de polietileno reticulado (R) y cubierta de compuesto termoplástico a base de poliolefina libre de halógenos con baja emisión de humos y gases corrosivos (Z1). Incluso p/p de accesorios y elementos de sujeción. Totalmente montado, conexionado y probado.
Incluye: Tendido del cable. Conexionado.

| Código | Ud | Descripción | Rendimiento | Precio | Importe |
|---|---|---|---|---|---|
| mt35cun010i1 | m | Cable unipolar RZ1-K (AS), siendo su tensión asignada de 0,6/1 kV, reacción al fuego clase Cca-s1b,d1,a1 según UNE-EN 50575, con conductor de cobre clase 5 (-K) de 35 mm² de sección, con aislamiento de polietileno reticulado (R) y cubierta de compuesto termoplástico a base de poliolefina libre de halógenos con baja emisión de humos y gases corrosivos (Z1). Según UNE 21123-4. (material) | 1 | 4.56 | 4.56 |
| mo003 | h | Oficial 1ª electricista. | 0.063 | 18.52 | 1.17 |
| mo102 | h | Ayudante electricista. | 0.063 | 17.17 | 1.08 |
| % | % | Medios auxiliares (s. total) | 2 % | 6.81 | 0.14 |
|  |  | Total |  |  | 6.95 |

| Medición | Uds. | Largo | Parcial |
|---|---|---|---|
| Torre 11 | 2 | 100.000 | 200.000 |
| Total |  |  | 200 |

**PR01a** Ud Suministro e instalación de proyector PHILIPS CLEARFLOOD LARGE BVP651 T25 LED800-4S/740 S MSP SPD10KV (530W) o similar. (09/07/2019)
8 Ud × 1704.3 = 13634.40
Suministro e instalación de proyector CLEARFLOOD LARGE BVP651 T25 LED800-4S/740 S MSP SPD10KV (530W) o similar. Flujo luminoso módulo LED 80. 000 lúmenes. Potencia 530 W.
Trabajos destinados a la sustitución de los proyectores existentes en columnas con corona móvil por los proyectores tipo ClearFlood de Philips, según estudio luminico, el cual se integrará en la plataforma designada en el proyecto. El precio no incluye columna y cableado de alimentación ya que se utilizarán los existentes, excepto los necesarios para la adecuación de los nuevos proyectores y controladores a la suportación e instalación existente.
Medida la unidad instalada, incluso desconexión de actual proyector y entrega a gestor de residuos autorizado o a dependencias de la Autoridad Portuaria de Vigo según indicaciones de los técnicos de la Autoridad Portuaria.

| Código | Ud | Descripción | Rendimiento | Precio | Importe |
|---|---|---|---|---|---|
| P01a | Ud | Proyector PHILIPS CLEARFLOOD LARGE BVP651 T25 LED800-4S/740 S MSP SPD10KV (530W) o similar (material; 09/07/2019) | 1 | 1636.81 | 1636.81 |
| mo003 | h | Oficial 1ª electricista. | 0.5 | 18.52 | 9.26 |
| mo102 | h | Ayudante electricista. | 0.5 | 17.17 | 8.59 |
| % | % | Medios auxiliares (s. total) | 3 % | 1654.66 | 49.64 |
|  |  | Total |  |  | 1704.3 |

| Medición | Uds. | Parcial |
|---|---|---|
| Torre 11 | 8 | 8.000 |
| Total |  | 8 |

**AL02** Ud Instalación y parametrización controlador de luminarias con regulación (02/12/2018)
8 Ud × 283.13 = 2265.04
Controlador de luminarias de alumbrado publico OSRAM modelo SLC Pole Controller o similar con regulación DALI / 1...10V, relé de interrupción de 5Amp o superior, clase II y comunicación powerline PL20. Ejecución con protección IP65 y características apropiadas para la instalación en el interior del báculo de la luminaria o se fijará con bridas metálicas al soporte del proyecto, incluso instalación y parametrización.

| Código | Ud | Descripción | Rendimiento | Precio | Importe |
|---|---|---|---|---|---|
| C01 | Ud | Control alumbrado OSRAM SLC Pole Controller o similar. (material; 09/07/2019) | 1 | 257.03 | 257.03 |
| mo003 | h | Oficial 1ª electricista. | 0.5 | 18.52 | 9.26 |
| mo102 | h | Ayudante electricista. | 0.5 | 17.17 | 8.59 |
| % | % | Medios auxiliares (s. total) | 3 % | 274.88 | 8.25 |
|  |  | Total |  |  | 283.13 |

| Medición | Uds. | Parcial |
|---|---|---|
| Torre 11 | 8 | 8.000 |
| Total |  | 8 |

### 00.05 Pavimentación
Importe: 1449.28

**ADR010b** m³ Relleno principal de zanjas para instalaciones, con zahorra artificial granítica y compactación en tongadas sucesivas de 20 cm de espesor máximo con bandeja vibrante de guiado manual, hasta alcanzar una densidad seca no inferior al 95% de la máxima obtenida en el ensayo Proctor Modificado, realizado según UNE 103501. Incluso cinta o distintivo indicador de la instalación.
38.553 m³ × 29.38 = 1132.69
Relleno principal de zanjas para instalaciones, con zahorra artificial granítica y compactación en tongadas sucesivas de 20 cm de espesor máximo con bandeja vibrante de guiado manual, hasta alcanzar una densidad seca no inferior al 95% de la máxima obtenida en el ensayo Proctor Modificado, realizado según UNE 103501. Incluso cinta o distintivo indicador de la instalación.
Incluye: Extendido del material de relleno en tongadas de espesor uniforme. Humectación o desecación de cada tongada. Colocación de cinta o distintivo indicador de la instalación. Compactación.

| Código | Ud | Descripción | Rendimiento | Precio | Importe |
|---|---|---|---|---|---|
| mt01var010 | m | Cinta plastificada. (material) | 1.1 | 0.14 | 0.15 |
| mt01zah010d | t | Zahorra artificial granítica. (material) | 2.2 | 10.55 | 23.21 |
| mq04dua020b | h | Dumper de descarga frontal de 2 t de carga útil. (maquinaria) | 0.101 | 9.25 | 0.93 |
| mq02rod010d | h | Bandeja vibrante de guiado manual, de 300 kg, anchura de trabajo 70 cm, reversible. (maquinaria) | 0.151 | 6.38 | 0.96 |
| mq02cia020j | h | Camión cisterna de 8 m³ de capacidad. (maquinaria) | 0.01 | 40.02 | 0.40 |
| mo113 | h | Peón ordinario construcción. | 0.188 | 16.73 | 3.15 |
| % | % | Medios auxiliares (s. total) | 2 % | 28.80 | 0.58 |
|  |  | Total |  |  | 29.38 |

| Medición | Uds. | Largo | Ancho | Alto | Parcial |
|---|---|---|---|---|---|
| Perímetro torre 11 | 1 | 14.000 |  | 2.300 | 32.200 |
| Canalización desde torre 1 hasta arqueta galería servicio | 1 | 21.000 | 0.550 | 0.550 | 6.353 |
| Total |  |  |  |  | 38.553 |

**D38GA515** m³ Macadam
2.8 m³ × 20.17 = 56.48
m³. Macadam, incluso extensión y compactación en formación de bases.

| Código | Ud | Descripción | Rendimiento | Precio | Importe |
|---|---|---|---|---|---|
| U01AA006 | h | Capataz (mano de obra) | 0.006 | 18.4 | 0.11 |
| U01AA011 | h | Peón suelto (mano de obra) | 0.04 | 15.15 | 0.61 |
| U39CI001 | m³ | Arido para macadam (material) | 1.15 | 12.6 | 14.49 |
| U39CA001 | t | Arena amarilla (material) | 0.25 | 2.8 | 0.70 |
| U04PY001 | m³ | Agua (material) | 0.18 | 1.56 | 0.28 |
| U39AB003 | h | Pala cargadora frontal neumáticos 80 CV (maquinaria) | 0.02 | 19.6 | 0.39 |
| U39AD001 | h | Motoniveladora tipo CAT.120 (maquinaria) | 0.04 | 20.8 | 0.83 |
| U39AE002 | h | Apisonadora estática triciclo (maquinaria) | 0.06 | 16 | 0.96 |
| U39AL005 | h | Camión cisterna/agua 140 CV (maquinaria) | 0.02 | 24 | 0.48 |
| %CI | % | Costes indirectos..(s/total) | 7 % | 18.85 | 1.32 |
|  |  | Total |  |  | 20.17 |

| Medición | Uds. | Alto | Parcial |
|---|---|---|---|
| Perímetro torre 11 | 14 | 0.200 | 2.800 |
| Total |  |  | 2.8 |

**UXF100** m² Riego de imprimación con 1,5 kg/m² de emulsión bituminosa catiónica C60BF4 IMP, con un 60% de betún asfáltico como ligante y aditivo fluidificante.
25.55 m² × 0.71 = 18.14
Riego de imprimación con 1,5 kg/m² de emulsión bituminosa catiónica C60BF4 IMP, con un 60% de betún asfáltico como ligante y aditivo fluidificante.
Incluye: Barrido y preparación de la superficie soporte. Aplicación de la emulsión bituminosa.

| Código | Ud | Descripción | Rendimiento | Precio | Importe |
|---|---|---|---|---|---|
| mt47aag050vb | kg | Emulsión bituminosa catiónica C60BF4 IMP, con un 60% de betún asfáltico como ligante y aditivo fluidificante, para usar como riego de imprimación en pavimentos bituminosos, según UNE-EN 13808. (material) | 1.5 | 0.25 | 0.38 |
| mq11bar010 | h | Barredora remolcada con motor auxiliar. (maquinaria) | 0.001 | 12.28 | 0.01 |
| mq02cia020f | h | Camión cisterna equipado para riego, de 8 m³ de capacidad. (maquinaria) | 0.004 | 41.93 | 0.17 |
| mo041 | h | Oficial 1ª construcción de obra civil. (mano de obra) | 0.004 | 17.99 | 0.07 |
| mo087 | h | Ayudante construcción de obra civil. (mano de obra) | 0.004 | 17.53 | 0.07 |
| % | % | Medios auxiliares (s. total) | 2 % | 0.70 | 0.01 |
|  |  | Total |  |  | 0.71 |

| Medición | Uds. | Largo | Ancho | Parcial |
|---|---|---|---|---|
| Canalización desde torre 1 hasta arqueta galería servicio | 1 | 21.000 | 0.550 | 11.550 |
| Torre 11 | 1 | 14.000 |  | 14.000 |
| Total |  |  |  | 25.55 |

**D38GI015** m² Doble tratamiento superficial sellado
14 m² × 2.72 = 38.08
m². Doble tratamiento superficial y sellado, incluso materiales y ejecución.

| Código | Ud | Descripción | Rendimiento | Precio | Importe |
|---|---|---|---|---|---|
| U01AA007 | h | Oficial primera (mano de obra) | 0.005 | 17.02 | 0.09 |
| U01AA011 | h | Peón suelto | 0.005 | 15.15 | 0.08 |
| U39CA002 | t | Arena lavada (material) | 0.1 | 2.6 | 0.26 |
| U39DE012 | t | Ligante emulsión ECR-2 (material) | 0.006 | 210 | 1.26 |
| U39CC001 | t | Gravilla 3/8 mm (material) | 0.014 | 7.4 | 0.10 |
| U39CC002 | t | Gravilla 12/18 mm (material) | 0.015 | 12.2 | 0.18 |
| U39AM005 | h | Camión bituminador 130 CV (maquinaria) | 0.01 | 26 | 0.26 |
| U39AC006 | h | Compactador neumático autopropulsado 60 CV (maquinaria) | 0.01 | 15 | 0.15 |
| U39AI005 | h | Extendedora gravilla autopropulsada (maquinaria) | 0.01 | 16 | 0.16 |
| %CI | % | Costes indirectos..(s/total) | 7 % | 2.54 | 0.18 |
|  |  | Total |  |  | 2.72 |

**UXF010** m² Capa de 6 cm de espesor de mezcla bituminosa continua en caliente AC16 surf D, para capa de rodadura, de composición densa, con árido granítico de 16 mm de tamaño máximo y betún asfáltico de penetración.
25.55 m² × 7.98 = 203.89
Capa de 6 cm de espesor de mezcla bituminosa continua en caliente AC16 surf D, para capa de rodadura, de composición densa, con árido granítico de 16 mm de tamaño máximo y betún asfáltico de penetración.
Incluye: Replanteo de niveles. Transporte de la mezcla bituminosa. Extensión de la mezcla bituminosa. Compactación de la capa de mezcla bituminosa. Ejecución de juntas transversales y longitudinales en la capa de mezcla bituminosa. Limpieza final.

| Código | Ud | Descripción | Rendimiento | Precio | Importe |
|---|---|---|---|---|---|
| mt47aag020aa | t | Mezcla bituminosa continua en caliente AC16 surf D, para capa de rodadura, de composición densa, con árido granítico de 16 mm de tamaño máximo y betún asfáltico de penetración, según UNE-EN 13108-1. (material) | 0.138 | 53.54 | 7.39 |
| mq11ext030 | h | Extendedora asfáltica de cadenas, de 81 kW. (maquinaria) | 0.001 | 80.21 | 0.08 |
| mq02ron010a | h | Rodillo vibrante tándem autopropulsado, de 24,8 kW, de 2450 kg, anchura de trabajo 100 cm. (maquinaria) | 0.002 | 16.55 | 0.03 |
| mq11com010 | h | Compactador de neumáticos autopropulsado, de 12/22 t. (maquinaria) | 0.001 | 58.11 | 0.06 |
| mo041 | h | Oficial 1ª construcción de obra civil. | 0.003 | 17.99 | 0.05 |
| mo087 | h | Ayudante construcción de obra civil. | 0.012 | 17.53 | 0.21 |
| % | % | Medios auxiliares (s. total) | 2 % | 7.82 | 0.16 |
|  |  | Total |  |  | 7.98 |

| Medición | Uds. | Largo | Ancho | Parcial |
|---|---|---|---|---|
| Canalización desde torre 1 hasta arqueta galería servicio | 1 | 21.000 | 0.550 | 11.550 |
| Torre 11 | 1 | 14.000 |  | 14.000 |
| Total |  |  |  | 25.55 |

## 01 Equipos de iluminación (01/12/2018)
Importe: 136344

| Código | Ud | Descripción | Cantidad | Precio | Importe |
|---|---|---|---|---|---|
| PR01a | Ud | Suministro e instalación de proyector PHILIPS CLEARFLOOD LARGE BVP651 T25 LED800-4S/740 S MSP SPD10KV (530W) o similar. | 80 | 1704.3 | 136344.00 |

## 02 Sistema de regulación, control y telegestión (01/12/2018)
Importe: 25775.4
Control de alumbrado

**AL02** Ud Instalación y parametrización controlador de luminarias con regulación
80 Ud × 283.13 = 22650.40

| Medición | Parcial |
|---|---|
| fórmula: 80 | 80.000 |
| Total | 80 |

**CO01b** PA Programación controlador OSRAM SLC Gateway existente (02/12/2018)
1 PA × 3125 = 3125.00
Partida alzada de programación del controlador OSRAM SLC Gateway existente en el cuadro de mando de Arenal, para la integración de las nuevas luminarias instaladas en las torres, así como la publicación de las variables asociadas a las mismas en el sistema de control PlasticAX existente en el puerto y publicación hacia la plataforma SmartViport

## 03 Seguridad y salud y gestión documental (03/12/2018)
Importe: 2503.23
Gestión de residuos

**SS01** PA Seguridad y Salud (03/12/2018)
1 PA × 1201.55 = 1201.55
Partida alzada de las medidas de limpieza, seguridad y salud necesarias, para el cumplimiento de la normativa vigente de aplicación de Prevención de Riesgos Laborales.

**SS02** PA Gestión documental (03/12/2018)
1 PA × 1301.68 = 1301.68
Partida alzada de redacción de plan de seguridad y salud, apertura del centro de trabajo, libro de visitas y subcontrataciones correctamente diligenciado. Redacción de boletín de instalación eléctrica a la finalización de la obra. Incluso entrega de planos as built en formato papel y electrónico, tasas legalización y organismo de control de designación por la dirección facultativa.

## 04 Gestión de residuos (03/12/2018)
Importe: 333.76

**GR01** PA Gestión de residuos (03/12/2018)
1 PA × 333.76 = 333.76
Partida alzada de las medidas de gestión de residuos de la construcción y la demolición, de acuerdo a anejo en proyecto.
Retirada, limpieza, carga y transporte a vertedero y/o entrega a gestor autorizado de todos los residuos y productos sobrantes de naturaleza pétrea, no pétrea y potencialmente peligrosa, tierras, hormigón, etc., gastos y canon incluidos. Incluso instalación de contenedores, carga y traslado en camión a vertedero y/o gestor autorizado. Incluye el programa de vigilancia ambiental y seguimiento de la gestión de todos los residuos producidos, informes, muestreos, etc., de obligado cumplimiento, así como la protección del área de actuación, cumpliendo la normativa vigente de aplicación, en cada caso.

## Recursos

**perno** Ud Perno anclaje M33x1500
Perno anclaje M27x900

**C01** Ud Control alumbrado OSRAM SLC Pole Controller o similar
Controlador OSRAM SLC Pole Controller o similar, con comunicación LonWork vía PowerLine para intercomunicación con controlador central y comunicación DALI para la comunicación con luminaria. Las principales características del controlador son:
• Tensión nominal 220/240V.
• Frecuencia de red 50/60Hz.
• Tensión de aislamiento (L-N) 6kV
• Tª de funcionamiento entre -25 y +65ºC
• Control de DALI y ECEs y ECCs de 1-10V
• Relé integrado solo para desconectar la luz mientras la red permanece bajo tensión.
• Función de lumen constante programable.
• Protección contra sobretemperatura programable.
• Entrada digital para conexión de otros componentes.
• Capacidad de monitorización de parámetros de funcionamiento de luminaria.
• Capacidad de programar a través de comunicación PowerLine.
• Control mediante gama SLC Gateway.
• Ajuste y funcionamiento con software SLC
• Protección IP65
